# Sporthalle Auerbach
Angebotsaufforderung (GAEB DA XML 3.2, DA83)
Projekt: 20260213
Währung: EUR
Vergabeart: Öffentliche Ausschreibung
Auftraggeber: DV-Nummer: 02; Vergabenummer: 02
Erstellt mit: BECHMANN AVA 2022.140/ GXML Toolbox V3.3 R20210630, BECHMANN AVA 2022.140, 29.04.2026

## 02 Holzbauarbeiten
Datum: 29.04.2026

*Hinweis: Allgemeine Vorbemerkungen*
Allgemeine Vorbemerkungen für alle zu erbringenden Leistungen und Gewerke des LV.

Die Inhalte und sich daraus ergebenden Leistungen der Vorbemerkungen sind in die Einheitspreise mit einzukalkulieren.

Baustrom:
Der Baustrom wird dem AN vom AG kostenlos zur Verfügung gestellt.

Bauwasser:
Das Bauwasser wird dem AN vom AG kostenlos zur Verfügung gestellt.

Baustellen - WC:
Ein Baustellen WC (Sanitär Container) wird vom AG gestellt und dem AN kostenlos zur Verfügung gestellt.

Abfall:
Der AN hat für die verschiedenen Abfälle Abfallcontainer zu stellen und zu unterhalten, incl. der Entsorgungskosten für Abfall- und Verpackungsmaterialien, etc., die bei seinen Gewerken anfallen. Diese Leistungen sind in die Baustelleneinrichtung  mit ein zu kalkulieren.

Materialentsorgung
Die gesamte Entsorgung der Abfälle hat nach entsprechenden Richtlinien und örtlichen Entsorgungsvorschriften zu erfolgen. Entsprechende Hinweise sind vom AN eigenverantwortlich einzuholen.

Allgemeines:
Es gelten die Vertragsbedingungen der ausschreibenden Stelle.
Die folgenden Bestimmungen gelten ergänzend zu den Bestimmungen der zum
Zeitpunkt der Ausführung aktuell gültigen VOB/B und VOB/C.
Bei Widersprüchen und im Zweifelsfall gelten die Bestimmungen der VOB/B und
VOB/C übergeordnet!

Vorschriften, Normen und technische Regelwerke
Es gelten die zum Zeitpunkt des Vertragsabschlusses gültigen Gesetze, Verordnungen,
Richtlinien, Vorschriften, DIN-Normen, sowie alle einschlägigen, allgemein
anerkannten, technischen Regelwerke.
Die Unfallverhütungsvorschriften sind ständig zu beachten und einzuhalten.

Produkte
Sämtliche verwendeten Produkte müssen eine gültige, allgemeine bauaufsichtliche
Zulassung besitzen und sind ausschließlich gemäß Herstellervorschrift zu
verarbeiten bzw. einzubauen.
Die Ausführung muss zwingend und ausschließlich entsprechend den einschlägigen,
allgemein anerkannten Regelwerken und nach dem Stand der Technik
erfolgen.
Alle Materialien und Einbauteile haben den im LV beschriebenen Qualitätsanforderungen zu entsprechen. Der Nachweis der Gleichwertigkeit
mit den ausgeschriebenen Materialien obliegt dem Bieter.

Arbeitsschutz:
Die Arbeiten haben nach den Sicherheits- und Gesundheitsschutzvorgaben des Sigeko und der Bauberufsgenossenschaften zu erfolgen. Die SiGepläne des SiGeKo sind vom AN gut sichtbar und Wettergeschützt auf der Baustelle aufzuhängen.
Die daraus entstehenden Mehrleistungen sind in die Einheitspreise mit ein zu kalkulieren.

Gefährdungsbeurteilung:
Der AN hat rechtzeitig vor Ausführung beim SiGeKo eine Gefährdungsbeurteilung einzureichen. Auf Grundlage der Gefährdungsbeurteilung des AN sind eigenverantwortlich durch den AN regelmäßig sowie aus besonderen Anlass Wirkungskontrollen der festgelegten Unfallverhütungsmaßnahmen
durchzuführen.

Genehmigungen / Zustimmungen:
Sind für die Ausführung der Leistung Genehmigungen, Zustimmungen o.ä. (wie z.B. für Sondertransporte, besondere Arbeitszeiten, etc.) erforderlich, so sind diese durch den AN rechtzeitig kostenfrei einzuholen und dem AG vorzulegen.

Besondere Arbeitszeiten:
Besondere Arbeitszeiten (Überstunden, Nachtarbeit sowie Arbeiten an Samstagen) sind auf Antrag des AN und nur nach schriftlicher Genehmigung des AG zugelassen. Der AN ist verantwortlich für die Einholung der ggf. erforderlichen öffentlich- rechtlichen Zustimmungen. Alle damit verbundenen Mehraufwendungen und Genehmigungsgebühren gehen zu seinen Lasten.

Erschütterungen, Lärm und Staubentwicklung Arbeiten im Bestand
Bei der Ausführung der Arbeiten ist auf die Belange der angrenzenden Anwohner und des Schulbetriebs Rücksicht zu nehmen. Die Immisionschutz-Bestimmungen, die gesetzlichen Vorschriften und innerbetrieblichen Erfordernisse bezüglich der Lärmentwicklung und Ruhezeiten sind einzuhalten.

Maßhaltigkeit
Der Auftragnehmer ist verpflichtet, die Maße vor Ort auf Übereinstimmung zu prüfen. Widersprüche sind rechtzeitig der Bauleitung mitzuteilen. Maßangaben von fertigen Produkten sind vor deren Bestellung auf deren Passgenauigkeit und Richtigkeit zu prüfen. Für die Maß- und Passgenauigkeit der gelieferten und eingebauten Produkte ist allein der Auftragnehmer verantwortlich.

Planunterlagen vom AG:

Der Auftragnehmer erhält vom AG die notwendigen Architekten-Planunterlagen
und Statikpläne digital im pdf- und dwg-Format.

Planunterlagen und Technische Bearbeitungen des AN/
Planfreigaben durch den AG bzw. Prüfstatiker
Die Durchsicht von Technischen Bearbeitungen, die vom AN an den AG zu liefern sind, erfolgen durch den AG nach seinen Belangen und bei notwendigen statischen Prüfungen durch den Prüfstatiker.
Die prüffähigen Statiken und Planzeichnungen  der zu liefernden Technischen Bearbeitungen sind vom AN dem Prüfstatiker direkt zuzusenden. Die Anzahl und Form gibt der Prüfstatiker vor.
Die Prüfzeiten des vom Bauamt direkt beauftragten Prüfstatikers sind vom AN mit diesem direkt abzustimmen.
Parallel müssen die Unterlagen als PDF und dwg dem AG zur Prüfung übergeben werden. Der Prüfstatiker prüft die Unterlagen und gibt sie frei. Die geprüften und  freigegebenen Unterlagen sind dem AG dann 2-fach in Papierform als Dokumentation zu übergeben.

Durchsicht von Unterlagen durch den AG:
Planunterlagen, die durch den AN zu erstellen sind, erhält der AG zur Info. Pläne und Unterlagen des AN werden vom AG deshalb nur nach seinen Belangen gesichtet. Gefundene Unstimmigkeiten werden dem AN mitgeteilt.
Unabhängig davon bleibt die Verantwortlichkeit für die technische Richtigkeit und die Richtigkeit der Maße, auch für die vom AG gesichteten Pläne und Unterlagen vollständig beim AN. Eine formelle Freigabe der Pläne und Unterlagen seitens des AG gibt es somit nicht.

Schallemissionen:
Bei den Bauarbeiten sind die allgemeine Verwaltungsvorschrift zum Schutz gegen
Baulärm (u.a. VVBaulärmG) zu beachten. Die Arbeiten, einschließlich der
erforderlichen Fahrzeugbewegungen, dürfen nur innerhalb des Zeitraums Mo. bis
Fr. von 7:00 Uhr bis 18:00 Uhr erfolgen. Bei den Arbeiten sind alle unnötigen
Lärmbelästigungen zu vermeiden, So sind die Motoren der Maschinen und
Arbeitsgeräte während der Stand- und Arbeitspausen abzuschalten.
Durch organisatorische und technische Maßnahmen sind Lärmbelästigungen auf
das notwendige Mindestmaß zu reduzieren. Die technischen Geräte und Maschinen
müssen dem derzeitigen Stand der Technik entsprechen und die geltenden
Gesetzte und Verordnungen zur Geräuschemission einhalten.

Maschinen, Geräte, Personal:
Die Anzahl der Maschinen, Geräte, Fahrzeuge, etc. und des Personals ist so zu
dimensionieren/kalkulieren, dass der vorgegebene Bauzeitenplan eingehalten wird.

Einbau nach den Herstellervorgaben
Der Einbau aller Baustoffe, Produkte, Bauteile hat nach den Einbauvorgaben der Hersteller zu erfolgen.

Zusammenarbeit AG und AN:
Das Bauvorhaben wird zwischen dem AG, der Bauleitung des AG und dem AN Partnerschaftlich durchgeführt.
Evtl. Probleme/Störungen sollen zuerst besprochen und einvernehmlich geklärt werden.
Schriftverkehr ist nur in Ausnahmefällen nach nicht erfolgter voherigen Klärung als letzter Weg zu sehen und ist von allen Seiten möglichst zu vermeiden.

Teilnahme an den Baubesprechungen (alle 2 Wochen)
Der Bauleiter des AN muss neben seinen Baustellenbesuchen an den mit allen Gewerken stattfindenden Baubesprechungen über seinen Leistungszeitraum teilnehmen. Zusätzlich hat er an Besprechungen, die nur seine Leistungsgewerke betreffen, teilzunehmen.

Vorschriften:

Für das Angebot und die Ausführung gelten die VOB und sämtliche für die einzelnen zu erbringenden Gewerke zutreffenden Richtlinien und Vorschriften (wie z.B. DIN-Normen, EN-Normen, ISO-Normen, VDI/VDE-Richtlinien) in der gültigen Fassung, weiterhin sind die allgemein
anerkannten Regeln der Technik und die gesetzlichen und behördlichen
Bestimmungen zu beachten und einzuhalten. Diese Vorschriften gelten, soweit nicht
durch besondere Bedingungen oder Forderungen in dieser Leistungsbeschreibung
ausdrücklich eine andere Regelung vorgegeben ist.

Vertragsbedingungen des AG
Die Vertragsbedingungen und Kaufmännischen Bedingungen des AG (siehe beiliegende KEV Formblätter) sind in die Einheitspreise mit ein zu kalkulieren.
Die in den Leistungstexten angegebenen Massen und Maße sind Planungsgrundlagen. Sie können sich nach Vorlage der geprüften Statik und Ausführungsplanung verändern, bzw. müssen auf die vorgefundenen Verhältnisse angepasst werden.
Daher besteht kein Anspruch auf exakte Ausführung gemäß LV.

Angebotsform:
Das Angebot kann als EDV-Ausdruck mit Kurztexten erstellt werden. Alleine
maßgebend ist in jedem Fall die LV-Urschrift (Langtexte).
Das Angebot ist dem AG zur Auswertung auch im GEAB-Format zu übergeben.

Durch unterzeichnung des Leistungsverzeichnisses erklärt die anbietende Firma, dass sie sich über alle örtlichen und sachlichen Verhältnisse vor Abgabe des Angebots unterrichtet hat und dass er die zuvor beschriebenen Kalkulationsgrundlagen und die mit ein zu kalkulierende Leistungen und Vertragsbestandteile gelesen, anerkannt und in die Einheitspreise einkalkuliert hat.

*Hinweis: Vorbemerkungen Holzbauarbeiten Sporthalle Auerbach*
Bei der Sporthalle Auerbach werden Holzbau-Dacharbeiten und Holzbau-Wand- und Fassadenarbeiten ausgeführt. Außerdem wird eine kleine Holzbalkendecke eingebaut.

1.) Dacharbeiten:
Liefern und Montieren einer Holzdachkonstruktion (Pultdach Dachneigung 4 Grad) auf die vorhandenen Außenwände (Mauerwerkswände mit Betonringgurten) und auf eine bauseitige Stahlkonstruktion, inkl. aller Befestigungsmittel. Siehe auch die beiliegenden Planunterlagen mit dem Statik-Positionsplan.
Die Holzdachkonstruktion besteht aus Leimholzsparren 10/32 bzw. 16/32, die im Traufbereich auf einer Fußpfette (Auflage auf Betonringgurt) und im Firstbereich auf einer Firstpfette (Auflage auf bauseitigen Stahlträgern) aufliegen. Zwischen die Sparren werden im Trauf- und Firstbereich KVH-Füllhölzer 10/32 eingebaut.
Auf die Sparren wird eine aussteifende Plattenlage aus 25mm OSB-Platten (Scheibenwirkung) montiert. Im Bereich der Plattenstöße werden zwischen die Sparren KFH-Hölzer 10/10 eingebaut.
Auf die OSB-Platten wird eine kaltselbstklebende Bitumenbahn als Notabdichtung und Dampfsperre verlegt. Auf die Dampfsperre wird bauseits ein wärmegedämmter Dachaufbau mit Kalzip-Blechdeckung montiert. Unterseitig werden unter die Sparren bauseits Decken (OWA-Decken, Gipskartondecken) eingebaut, so dass die Sparren später nicht sichtbar sind.

Zusammenstellung der Holzbalken im Dachbereich
52 Stck. Leimholz GL24h Sparren 10/32, Länge jew. ca. 8,05m
14 Stck. Leimholz GL24h Sparren 16/32, Länge jew. ca. 11,80m
KVH-Fußpfetten 12/12, ges. ca. 40m in mehreren Teillängen
5 Stck. KVH Firstpfetten 14/10 auf Stahlträger montiert, Länge jew. ca. 4,65m
1 Stck. Pfette 20/8 auf Stahlträger montiert, Länge ca. 5,20m
138 Stck. KVH-Füllhölzer 12/32 zwischen den Sparren, Länge jew. ca. 0,45-0,55m
150 Stck. KVH-Hölzer 8/12 zw. den Sparren u. unter den OSB-Plattenstößen, Länge ca. 0,45-0,55m
1 Stck. KVH Fußpfette 18/24, Länge ca. 7,00m

Gesamt Dachbereich:
- Ca. 590lfm Leimholz GL24h mit ges. ca. 22m³ Holz.
- Ca. 240lfm KVH mit ca. 4,5m³ Holz.

2.) Holzbalken-Decke
Liefern und Montieren einer kleinen Holzbalkendecke mit LxB ca. 4,00 x 1,50m = ca. 6m² in einem bisherigen Treppenraum. Einbauhöhe UK Holzbalkendecke = ca. 0,10m bis 2,50m über Boden / bestehender Treppe (siehe Statikplan). Die 7 Stck. Deckenbalken 10/14 werden zwischen die bestenden Wände/Betondecken mit Balkenschuhen montiert. Auf die Decken werden 25mm starke OSB-Platten verlegt. Die Zwischenbalkendämmung und die unterseitige Verkleidung erfolgen bauseits.

Gesamt Holzbalkendecke:
- ca. 10,5lfm KVH 10/14 mit ges. ca. 0,2m³ Holz.

3.) Außenwandarbeiten mit Holzelementwänden:
Liefern und Montieren von vorgefertigten Holzelementwänden (KVH-Holz), bestehend aus oberem Rähm 8/18, unterem Rähm 8/18 und dazwischen senkrechte Hölzer 8/18 alle 62,5cm.
Die Zwischenräume werden voll mit 18cm Mineralwolle ausgefüllt. Zur Innenseite werden die Wände mit 25mm OSB-Platten geschlossen und nach außen mit 6cm Holzweichfaserplatten.

Einbauort:

1. Oberer Außenwandbereich zum Dach (Ortgangwände – oben schräger Abschluss):
Die Holzelementwände werden in den oberer Außenwandbereichen zwischen den horizontal verlaufenden Betonringgurten und den 4 Grad schrägen Dachflächen eingebaut.
Die Holzelementwände haben Höhen von ca. 0,70-ca. 1,70m im Bereich der bauseitigen Stahldachkonstruktion Achsen 6 und 11 (je Ortgangseite ca. 13m Länge) und ca. 0,40m bis ca. 1,10m im Holzdachbereich Achsen 7 und 12 (je Ortgangseite ca. 8m Länge).

1. Oberer Außenwandbereich zum Dach (Traufwände – oben gerader Abschluss):
Die Holzelementwände im oberen Wandbereich wie zuvor beschrieben in Achse D zwischen Achsen 6 und 7 und zwischen Achse 11 und 12. Höhen ca. 1,0 bzw. 1,70m und Längen von ca. 1,60 bzw. 2,60m.

1. Oberer Innenwandbereich zum Dach (Innewand Achse 1 zwischen Achse D und E -  oben schräger Abschluss):
Die Holzelementwand wird im oberen Wandbereich zwischen dem horizontal verlaufendem Betonringgurt und der 4 Grad schrägen Holzdachkonstruktion eingebaut.
Die Holzelementwand hat Höhen von ca. 0,40-ca. 1,10m mit einer Länge von ca. 8m.

1. Eingangsvorbau (Traufe gerader und Ortgänge schräge  obere Abschlüsse):
Der bestehende Eingangsvorbau in Massivbauweise wird bauseits abgebrochen und durch einen neuen in Holzelementbauweise ersetzt. Größe Vorbau LxBxH ca. 5,50 x 1,80 x 3,20m.

Gesamtfläche der Holzelemntwände = ca. 75m²

Zusammenstellung der Holzbalken für die Holzelementwände:
- ca. 65m obere Rähm KVH 8/18
- ca. 60m untere Rähm KVH 8/18
- ca. 120m senkrechte Wandständer KVH 8/18 alle 62,5cm in Längen von ca. 0,30m bis ca. 3,0m
= Abbund gesamt ca. 245m
=KVH-Holz gesamt ca. 3,5m³

Siehe auch die beiliegenden Planzeichnungen.

4.) Fassadenarbeiten
Liefern und Montieren einer wärmegedämmten vorgehängten Außenwandfassade bestehend aus einer Holzunterkonstruktion, Mineralwolledämmung, Fassadenbahn, 4cm Hinterlüftungsebene und
Fassadenplatten Fa. Trespa oder glw.

Die Holzunterkonstruktion besteht aus:
- Horizontal bzw. in Dachschräge (DN4 Grad) eingebauten Querhölzern
In unterschiedlichen Stärken 10/18, 12/18 und bis 30/18. In diese UK-Tiefe von 18cm wird die 18cm starke Mineralwolle eingebaut).
- Senkrechte Holzbohlen 4/10 alle ca. 60cm, die auf die vorigen Hölzer geschraubt werden. Die Holzbohlen dienen als 4cm Hinterlüftung und als UK für die 8mm starken Trespaplatten.

Einbauort:
Die Fassade wird entweder auf die zuvor beschriebenen Holzelementwände montiert oder direkt auf die Massiv-Außenwände (Mauerwerk und Beton).

Gesamtfläche der vorgehängten Fassaden = ca. 210 m².

Davon auf den Holzelementwänden ca. 70m² und auf eigener Holzunterkonstruktion ca. 150m²

Zusammenstellung der Holzbalken für die Unterkonstruktionen der vorgehängten Fassaden

Querhölzer:

- ca. 40m KVH 6/12
- ca. 115m KVH 10/18
- ca. 95m KVH 12/118
- ca. 80m KVH 18/20
- ca. 40m KVH 18/26
- ca. 26m KVH 18/30

senkrechte Hölzer:

- ca. 430m KVH Holzbohlen 4/10 alle ca. 62,5cm.

Abbund gesamt: ca. 826m
KVH-Holz gesamt ca. 12m³

Siehe auch die beiliegenden Planzeichnungen.

Zusammenstellung Abbundlängen und Holzmengern:

1.) Gesamt Dachbereich: ca. 345m²
        - ca. 590lfm Leimholz GL24h mit ges. ca. 22m³ Holz
        - ca. 240lfm KVH mit ca. 4,5m³ Holz

2.) Gesamt Holzbalkendecke: ca. 6m²
        - ca. 11lfm KVH 10/14 mit ges. ca. 0,2m³ Holz

3.) Gesamt Holzwandelemente: ca. 75m²
        - ca. 245lfm KVH mit ges. ca. 3,5m³

4.) Gesamt Holz-Unterkonstruktion Fassadenplatten: ca. 220m²
        - ca. 826lfm KVH mit ges. ca. 12m3 Holz

Gesamtabbundlänge = ca. 1.912lfm
Gesamt Leimholz GL24h = ca. 22m³
Gesamt KVH nsi = ca. 20,2m³

### LOS 01 Baustelleneinrichtung

**01.1 Baustelle einrichten, Vorhalten und wieder räumen für alle zu erbringenden Leistungen**
Baustelle einrichten Vorhalten über die vereinbarte Leistungszeit sowie Räumen der Baustelle und Wiederherstellung des Geländes und Verunreinigungen, mit folgenden in den Pauschalpreis einzurechnenden Leistungen (diese Leistungen sind auch kalkulatorisch bei den Einheitspreisen zu berücksichtigen):
- Schaffung von Lager- und Arbeitsflächen
-Tagesunterkünfte
- ein kostenlos nutzbarer Sanitärcontainer mit WC wird bauseits gestellt
- Lagerräume, Werkstatt, Magazin, Unterstelleinrichtungen
- Antransport, Bereitstellung und Abtransport aller zur Durchführung der ausgeschriebenen Leistungen erforderlichen Geräte, Maschinen und Fahrzeuge, Autokran, Hubsteiger, Gelenkbühne etc., incl. der notwendigen Betriebsmittel und des Personals.
- Umsetzung der Sicherheits- und Unfallverhütungsmaßnahmen der Bauberufsgenossenschaften und des Sigeko.
Leistungszeit: über die gesamte Dauer der zu erbringenden Leistungen.
- Baustrom und Bauwasser werden vom AG kostenlos zur Verfügung gestellt
Gerüste:
Das Außengerüst für die Dach- und Fassadenarbeiten wird bauseits gestellt.
Evtl. Innengerüste, die für die ausgeschriebenen Leistungen benötigt werden, sind in die BE-Pos. oder die Leistungspositionen mit einzukalkulieren.
Menge: 1,000 psch

### LOS 02 Dacharbeiten und Holzbalkendecke

**02.1 KVH-Holz (nicht sichtbar) liefern**
KVH-Holz, Fichte, nach statischen Erfordernissen, als nichtsichtbares trockenes Konstruktionsholz aller zuvor beschriebenen Bauteile (Holzdachkonstruktion, Holzbalkendecke, Holzelementwände und Unterkonstruktion Fassade) in allen Abmessungen gemäß durch den AN selbst zu erstellender Holzliste nach Statik (siehe beiliegende Statikpläne), frei Verwendungsstelle liefern, einschl. Abladen, Zwischentransport und sachgemäßem Stapeln.
Die Oberfläche ist bei Transport und Zwischenlagerung durch geeignete Maßnahmen (Wetterschutz) gegen Verschmutzung und Nässe zu verwahren.
Menge: 20,200 m³

**02.2 Brettschichtholz liefern**
Brettschichtholz GL 24c, Fichte, gerade, parallel, Verleimung/Verklebung nach statischen Erfordernissen, als Konstruktionsholz der zuvor beschriebenen Holzdachkonstruktion in allen Abmessungen gemäß durch den AN selbst zu erstellender Holzliste nach Statik (siehe beiliegende Statikpläne), frei Verwendungsstelle liefern, einschl. Abladen, Zwischentransport und sachgemäßem Stapeln.
Es handelt sich um Brettschichtholz-Dachsparren in Größen von 10/32 (Längen jew. ca. 8,05m) und 16/32 (Längen ca. 11,80m).
Die Oberfläche ist bei Transport und Zwischenlagerung durch geeignete Maßnahmen (Wetterschutz) gegen Verschmutzung und Nässe zu verwahren.
Menge: 22,000 m³

**02.3 Abbinden und Aufschlagen/Verlegen/Montieren der Holzdachkonstruktion und der Holzbalkendecke**
Abbund und Aufschlagen des Brettschichtholzes und KVH-Holzes der Vorpositionen der Holzdachkonstruktion und der kleinen Holzbalkendecke durch Abbinden, Aufstellen und Verlegen/Montieren auf die Gebäudebauteile wie in den beiliegenden Statikplänen dargestellt, einschließlich aller Anschlüsse und Auswechselungen unter Einhaltung der einschlägigen DIN-Vorschriften und den allgemeinen anerkannten Regeln der Technik
Das Abbinden und Aufschlagen der Hölzer der Holzelementwände und der vorgehängten Fassaden werden über sep. Positionen vergütet.
Inkl. der notwenigen Geräte, Autokran, etc.

Holzdimensionen siehe Vorbemerkungen.
Dachform Pultdach mit 4 Grad Dachneigung.
Traufhöhe ca. 3,50m über Gelände
Firsthöhe ca. 4,0m über Gelände
Verbindungsmittel in sep. Position.
Menge: 841,000 m

**02.4 Zulage Abbinden für den Anschluss der Füllhölzer 12/32**
Zulage für die Herstellung von Vertiefungen beidseits der Sparren 10/32 und 16/32 durch Einfräsen einer 5mm tiefen und 12cm breiten Vertiefung für die Einbringung der ca. 45-50cm langen Füllhölzer.
In der Zulage sind die Herstellung der Vertiefungen, die Lieferung und Einbau von Kompri-Dichtbändern zwischen Füllhölzern und Sparren und Füllhölzern und Fußpfette enthalten.
Pro Füllholz 64cm Fuge einfräsen und im Mittel 115cm Kompriband.
Inkl. der oberseitigen Abschrägung der Füllhölzer in Dachneigung 4 Grad.
Menge: 138,000 Stck

**02.5 Personen-Auffangbenetz**
Anbringen eines Personen-.Auffangnetzes für die Verlegung der OSB-Platten im Dach und die Sparren (Höhe über Boden ca. 3,1-3,6m Pultdach) gemäß DIN 32767 und den behördlichen Vorgaben und den Vorgaben des SiGeKo, Form A oder C aus Polypropylen, hochfest 4-5mm dick, einschl. Anbindeseil für die Montage an vorhandene Holzdachkonstruktion, sowie demontieren nachvollständiger Fertigstellung der Dacharbeiten. Inkl. der notwendigen Rollgerüste, etc.
Abgerechnet wird die Innengrundrissfläche des Gebäudes.
Menge: 310,000 m²

**02.6 OSB/3-Platten mit Nut+Feder d=25mm schubfest auf die Dach-Sparren und auf die Holzbalkendecke verlegt (Scheibenausbildung)**
Liefern, Verlegen und montieren von OSB/3-Platten mit allseitig Nut+Feder, Stärke 25mm auf die Dachsparren 10/32 und 16/32 (lichter Abstand ca. 45-55cm). Verlegung als Scheibe ausgebildet und Verlegung auf die Holzbalken 10/14 der Holzbalkendecke.
An den Stößen der OSB-Platten im Feld werden Zwischenhölzer 10/10 (sep. Pos.) eingebaut, Inkl. Liefern und Einbauen der Befestigungsmittel mit Klammern 1,8x12x75mm, e<50mm, Winkel Klammerrichtung-Faserrichtung = 30Grad < a < 45°.
OSB-Platten mit Emissionsklasse E1, Bindemittel kunstharzgebunden.
OSB-Plattenverlegung komplett inkl. der Befestigungsmittel, der Schneidarbeiten und des Verschnitts. Verlegung auf einer Fläche von LxB ca. 39,10m x 8,05m + Eingangsvorbau LxB ca. 7,30 x 3,80m + Holzbalkendecke LxB ca. 4,0 x 1,5m.
Gesamt ca. m² Außenwände und ca. m² Innenwände
Menge: 350,000 m²

**02.7 Zulage zur vorigen Pos. für das Ausklinken von OSB/3-Platten**
Ausklinken/Schneiden der OSB-Platten der vorigen Position im Bereich von aufgehenden Stützen und dem Schornstein
Rechteckige Ausschnitte in LxB von ca. 0,20x0,20 – 0,50x0,50m, beim Schornstein ca. 0,8x1,20m
Gesamt ca. 14 Ausschnitte. Abgerechnet wird die Schnittlänge.
Menge: 20,000 m

**02.8 Kompribänder zwischen OK Ringgurt und UK Holzdachkonstruktion**
Liefern und Verlegen von Kompribändern Fa. Illbruck Typ 654 illmod Trio für 6-15mm Fugen oder glw. zur Winddichtung zwischen OK Ringgurten und UK Holzdachkonstruktion im Bereich Traufe und Ortgänge.
Menge: 65,000 m

**02.9 Liefern und Verlegen einer kaltselbstklebenden Dampfsperre auf die OSB-Plattenfläche (Dachkonstruktion) der vorigen Pos.**
Liefern und Verlegen einer Dampfsperre KALZIP Dampfsperre MH oder glw.
auf die OSB-Platten-Dachfläche mit einer flexiblen, einseitig selbstklebende Elastomerbitumen-Dampfsperrbahn gemas DIN EN 13970 mit Aluminiumpolyester-Kombitrager, Glasvlies 60 g/m2 und abziehbaren Längsrandstreifen sd-Wert > 1.500 m
Kaltbiegeverhalten: < -25°
Breite: 108 cm
Rollenlange: 20 m
Dicke: ca. 1,50 mm
Dampfsperre nach Fachregeln des DDH auf den sauberen sowie ol-, staub- und fettfreien Untergrund kleben.
Nahte und Stose sind mit mindestens 7,5 cm Uberdeckung zu verkleben.
Zur Stabilisierung der Bahnenenden ist unter der Kopffuge im Nahtuberlappungsbereich (innerhalb Bahnenbreite) ein ca. 20 cm breiter Streifen der Dampfsperre FR-X dicht anzubringen. Ausbildung von Kreuzstosen ist zu vermeiden.
Nahte und Stose dicht verkleben.
Menge: 345,000 m²

**02.10 Zulage für das Anarbeiten/Hochführen der kaltselbstklebenden Dampfsperre an aufgehende Bauteile**
Im Bereich von An- und Abschlüssen vollflachig 5 cm über die Oberkante der bauseitigen 26cm starken Warmedämmung hochführen und fachgerecht winddicht/dampfdicht anschliesen.
Zulage zur vorigen Pos. für das Anarbeiten und ca. 32cm hochführen der Dampfsperre an aufgehende Bauteile (First und Ortgänge) auf einer Länge von ca. 56m (= ca. 18m²).
Menge: 18,000 m²

### LOS 03 Holzelementwände

*Hinweis: Vorbemerkungen*
Holzelementwände (Holzrahmenwände):
Nachfolgend werden die Leistungen der gedämmten Holzelementwände aufgeführt.
Das Liefern des KVH-Holzes (Oberer und untere Rähme, senkrechte Hölzer – alle 8/18) ist bereits in der POS. Liefern KVH Holz enthalten. Der Abbund der Hälzer wird in einer sep. Pos. vergütet.

Die Ausführung sämtlicher Holzrahmenbauteile erfolgt gemäß DIN EN 1995 Bemessung und Konstruktion von Holzbauten, sowie den dazugehörigen nationalen Anhängen. Sämtliche Vollholzbauteile müssen die Anforderungen gemäß Abs. 3.3.1 der ATV DIN 18 334 (VOB/C, Zimmer- und Holzbauarbeiten) an Bauschnittholz erfüllen.

Vor Abbund und Baustellenmontage sind die tatsächlichen Abmessungen des
Gebäudes zu überprüfen. Elementpläne sind  vom Bieter ohne besondere Vergütung
zu liefern und mit ausreichendem Vorlauf vor Produktions- und Montagebeginn
mit der Bauleitung abzustimmen.

**03.1 Abbinden und Aufschlagen/Verlegen der Holzkonstruktion der Holzrahmenwände (Herstellung der Holzrahmenwände in der Werkhalle)**
Abbinden und Einbauen des KVH-Holzes der Holzelementwände durch Abbinden, Aufstellen und Verlegen wie in den beiliegenden Statikplänen dargestellt, einschließlich aller Anschlüsse und Auswechselungen unter Einhaltung der einschlägigen DIN-Vorschriften und den allgemeinen anerkannten Regeln der Technik.
Der Transport von der Werkhalle zur Baustelle und die Montage der gesamten Holzelementwände (inkl. der nachfolgenden Positionen Wandverkleidungen und Wanddämmung) werden über sep. Pos. vergütet.
Holzdimensionen:
Herstellen von Holzelementwänden (KVH-Holz), bestehend aus oberem Rähm 8/18, unterem Rähm 8/18 und dazwischen senkrechte Hölzer 8/18 alle 62,5cm.
Plattenverleidungen und Dämmung in sep. Positionen.
Das Liefern des KVH-Holzes wird in einer sep. Positionen vergütet.
Verbindungsmittel in sep. Position.
Gesamt ca. 75m² Holzrahmenwände in unterschiedlichen Geometrien.
Menge: 245,000 m

**03.2 OSB/3-Platten mit Nut+Feder d=18mm auf die Innenseite der Holzrahmenaußenwände und bei der Innenwand beidseits**
Liefern, Verlegen und montieren von OSB/3-Platten mit Nut+Feder, Stärke 18mm auf die Innenseite der Holzrahmenaußenwände bzw. bei der Innenwand beidseits, inkl. den Schneidarbeiten und dem Verschnitt.
Inkl. der Befestigung mit Klammern 1,8x12x75mm, e<60mm, Winkel Klammerrichtung-Faserrichtung = 30Grad < a < 45° oder mit OSB-Teilgewindeschrauben als Senkkopfschrauben, 4,5x45mm.
OSB-Plattenverkleidung komplett inkl. der Befestigungsmittel, der Schneidarbeiten und des Verschnitts.
Es werden die OSB-Plattenflächen abgerechnet. Bei den Innenwänden also Wandfläche x 2 Seiten.
Gesamt ca. 68m² Außenwände und ca. 7m² Innenwände

Inkl. dem Luft- und Winddichten verkleben der OSB-Plattenstöße mit min. 6cm breitem geeigneten Klebebändern Fa. SIGA Rissan Hochleistungsklebeband oder glw.
Menge: 82,000 m²

**03.3 Dichtes Abkleben der Holzelementwände zu den angrenzenden Bauteilen**
Da die OSB-Platten eine Dampfbrems- und Luftdichtigkeitswirkung haben müssen sie auf der Hallen-Innenseite und gegen die angrenzenden Bauteile (Holz, Beton, Stahl) mit geeigneten Klebebändern Fa. SIGA Rissan Hochleistungsklebeband für Luft- und Winddichte Verklebung oder glw. mit Breite bei den Anschlüssen zu angrenzenden Bauteilen von min. 100mm verklebt werden.
Menge: 150,000 m

**03.4 Holzfaserdämmplatten mit Nut+Feder, Stärke 60mm, auf die Außenseite der Holzrahmenaußenwände**
Liefern, Verlegen und winddicht montieren von diffusionsoffenen, wasserabweisenden Holzfaserdämmplatten mit Nut- und Feder, Stärke 60mm, für eine vorgehängte hinterlüftete Fassade (sep. Pos.), Fa./Typ: STEICO, Universal dry oder glw. wie in der Pos. OSB-Platten beschrieben, jedoch auf der Außenseite der Holzrahmenaußenwände.
Befestigungsmittel und Befestigung/Montage der Holzfaserplatten auf die Holzbalken nach den Holzfaserdämmplatten-Herstellervorschriften.
OSB-Plattenverkleidung komplett inkl. der Befestigungsmittel, der Schneidarbeiten und des Verschnitts.
Menge: 69,000 m²

**03.5 Mineralfaser-Wärmedämmung, Stärke 180mm, WLG 035 in die Holzrahmenaußenwände**
Liefern und Einbauen von nichtbrennbarer A1 Mineralfaserdämmung, Stärke 180mm, Schmelzpunkt > 1000°C, Fa./Typ Rockwool FLEXIROCK WLG035 oder glw. zwischen die zuvor beschriebenen OSB-Platten und Holzweichfaserplatten in die Holzrahmenaußenwände zwischen die Holzbalken/Holzständer voll ausgedämmt und abgleitsicher einbauen.
Die Stöße sind untereinander fugendicht zu stoßen. inkl. der Schneid- und Anpassarbeiten (Einbau in Kleinfelder) und des Verschnitts. Die Holzrahmenbalken werden bei der Abrechnung übermessen.
Menge: 69,000 m²

**03.6 Zulage Mineralfaser-Wärmedämmung wie vor, jedoch mit besserer WLG 032**
Zulage zur vorigen Pos. für das Liefern und Einbauen von nichtbrennbarer A1 Mineralfaserdämmung, Stärke 180mm wie in voriger Position beschrieben, jedoch mit der besseren WLG 032.
Menge: 69,000 m²

**03.7 Mineralfaser-Wärmedämmung, Stärke 180mm, WLG 040 in die Holzrahmeninnenwände**
Liefern und Einbauen von nichtbrennbarer A1 Mineralfaserdämmung, Stärke 180mm, Schmelzpunkt > 1000°C, Fa./Typ Rockwool SONOROCK WLG040 als Schallschutz-Trennwandplatten oder glw. zwischen die zuvor beschriebenen OSB-Platten in die Holzrahmeninnenwände voll ausgedämmt einbauen.
Die Stöße sind untereinander fugendicht zu stoßen. inkl. der Schneid- und Anpassarbeiten (Einbau in Kleinfelder) und des Verschnitts. Die Holzrahmenbalken werden bei der Abrechnung übermessen.
Menge: 6,000 m²

**03.8 Zulage zu den Holzelementwänden für die Herstellungen von Öffnungen/Wanddurchbrüchen**
Zulage für das Herstellen von Öffnungen in den Holzelementwänden (OSP-Platten und Holzfaserplatten) mit den zusätzlichen Schneidarbeiten für z.B. Leitungsdurchführungen in Größen von ca. 10x10 bis ca. 30x30cm. 1 Stck. gilt für eine Wanddurchbruch mit Öffnung in innerer und äußerer Verkleidung/Platte.
Menge: 4,000 Stck

**03.9 Transport der fertigen Holzelementwände auf die Baustelle und Montage der Elemente am Gebäude**
Transport der Holzelemente bestehend aus Holzkonstruktion und innerer OSB-Plattenverkleidung. (Die äußerer Plattenverkleidungen und die Zwischendämmung werden erst nach der Elementmontage auf der Baustelle eingebaut) von der Werkhalle des AN zur Baustelle und die fertige Montage der Holzelementwände.
Einbau der Holzelementwände zwischen den horizontalen Ringgurten der Massivwänden und der Stahl- bzw. Holzdachkonstruktion auf den Ortgangseiten.
Einbauhöhe: ca. 3m bis ca. 7m über Gelände
Montage an den Massivbauteilen und der Holz- und Stahldachkonstruktion.
Inkl. aller notwendigen Transportfahrzeuge, Geräte, Autokran, etc., die für den Transport und die Montage der Elemente notwendig sind.
Verbindungsmittel in sep. Position.
Menge: 82,000 m²

### LOS 04 Fassadenarbeiten

*Hinweis: Vorbemerkungen*
Vorgehängte gedämmte Fassade mit Holzunterkonstruktion:
Nachfolgend werden die Leistungen der gedämmten Fassade mit Holzunterkonstruktion aufgeführt.
Das Liefern des KVH-Holzes (Horizontale Hölzer 10/18 bis 30/18 und die senkrechten Hölzer 4/10) sind bereits in der POS. Liefern KVH Holz enthalten. Die Abbundarbeiten werden in sep. Position vergütet.
Vorgehängte Fassade bestehend aus:
- Holzunterkonstruktion bestehend aus 2 Lagen (horizontale und vertikale Lüftungsebene)
- Mineralwolledämmung
- Fassadenbahn
- 4cm Hinterlüftungsebene
- Fassadenplatten Fa. Trespa oder glw.
- Tropfbleche

Die Fassaden werden auf die Holzelementwände (Dachbereich – Ortgänge und auf den Eingangsvorbau) und auf die Massivwände Traufbereich montiert.
Bis auf deas Eingangstürelement im Eingangsvorbau gibt es keine Öffnungen (Fenster etc.) in den Fassaden.

**04.1 Abbinden und Verlegen/Montieren der Holzunterkonstruktion für die vorgehängte Fassade**
Abbund und Montieren der Fassaden-Holzkonstruktion für die wärmegedämmte vorgehängte Fassade mit Fassadenplatten durch Abbinden, Aufstellen und Verlegen wie in den beiliegenden Statikplänen dargestellt, einschließlich aller Anschlüsse und Auswechselungen unter Einhaltung der einschlägigen DIN-Vorschriften und den allgemeinen anerkannten Regeln der Technik.
Die Unterkonstruktion besteht aus 2 Lagen Hölzern:
Erste Lage (=Dämmebene)
Horizontal bzw. in Dachschräge (DN4 Grad) eingebauten Querhölzer in unterschiedlichen Stärken 10/18, 12/18 und bis 30/18. In diese UK-Tiefe von 18cm wird die 18cm starke Mineralwolle (sep. Pos.) eingebaut. Montage der Hölzer auf die Massivwände bzw. auf die Holzelementwände und Befestigung an den Holzdach- und Strahldachkonstruktionen.
Zweite Lage (=Lüftungsebene)
Senkrechte Holzbohlen 4/10 alle ca. 60cm, die auf die vorigen Hölzer geschraubt werden. Die Holzbohlen dienen als 4cm Hinterlüftung und als UK für die 8mm starken Fassadenplatten.
Vor Einbau der zweiten Lage wird die Wärmedämmung und die Fassadenbahn eingebaut (jew. sep. Pos.)
Einbauort:
Die Fassade wird entweder auf die zuvor beschriebenen Holzelementwände montiert oder direkt auf die Massiv-Außenwände (Mauerwerk und Beton). Außerdem wird sie teilweise an die Holzdach- und Stahldachkonstruktion montiert.
Einbauhöhe: ca. 3m bis ca. 7m über Gelände
Das Liefern des KVH-Holzes wird in einer sep. Pos. vergütet.
Inkl. der notwenigen Geräte, Autokran, etc.
Verbindungsmittel in sep. Position.
Gesamt ca. 210m² Holzunterkonstruktionen/Fassaden in unterschiedlichen Geometrien.

ges. ca. 396m horizonteln Hölzer und gesamt ca. 430m senkrechten Hölzer 4/10
Menge: 826,000 m

**04.2 Liefern und Einbauen einer einlagigen Wärmedämmung, d=180mm, zwischen die Hölzer der ersten Lage Fassaden-UK**
Mineralfaser-Fassadendämmplatten aus Steinwolle, Stärke 180mm, Fa./Typ Rockwool FIXROCK WLG035 oder glw. im Verband dicht gestoßen zwischen die horizontale Holzunterkonstruktion eingebaut, inkl. der notwendigen mechanischen Befestigung z.B. mit Kunststoff-Fassadendübeln.
Formstabile Fassadendämmplatte aus Steinwolle für die Dämmung von vorgehängten hinterlüfteten Fassaden, nichtbrennbar, Euroklasse A1, Schmelzpunkt > 1000 °C, Wärme- und schalldämmend, Durchgehend wasserabweisend, Diffusionsoffen.
Die Stöße sind untereinander fugendicht zu stoßen. inkl. der Schneid- und Anpassarbeiten (Einbau in Kleinfelder) und des Verschnitts. Die Holzrahmenbalken werden bei der Abrechnung übermessen. Im Bereich der bereits gedämmten Holzrahmenwände wird keine Dämmung eingebaut.
Menge: 135,000 m²

**04.3 Liefern und Einbauen einer UV-beständigen Unterspannbahn als Fassadenbahn**
Liefern und Einbauen einer schwarzen UV-beständigen Unterspannbahn auf die erste Lage der zuvor beschriebenen horiziontalen Holz-Unterkonstruktion.
UV-beständige schwarze Unterspannbahn geeignet für vorgehängte hinterlüftete Fassaden mit offenen Fugen Fa./Typ: DÖRKEN DELTA®-FASSADE PLUS oder glw. über die Wärmedämmung (sep. Pos.) auf die erste Kantholzlage befestigt inkl. der Befestigungsmittel nach Herstellervorgabe und inkl. der notwendigen Klebebänder passend zur Folie bei den Überlappungen. Abgerechnet wird die sichtbare Fläche.
Menge: 210,000 m²

**04.4 Liefern und Montieren von HPL-Fassadenplatten, Stärke 8mm**
Liefern und Montieren (Verschraubung) von HPL-Fassadenplatten, Stärke 8mm auf die zuvor beschriebene Holzunterkonstruktion (senkrechte Holzbohlen 4/10 alle ca. 62,5cm), inkl. der Befestigungsmittel des Plattenherstellers aus Edelstahl mit Schraubköpfen im Farbton der Platten.
Schichtpressstoffplatte HPL Fa. Trespa oder glw. für die Anwendung im Freien
Fa. Trespa, Meteon Uni colours mit Oberfläche Satin (einseitiges Dekor) oder glw.
=> genaues Dekor nach Mustervorlage und nach Wahl AG
Farbe: Systemfarbton nach Wahl des AG,
Die thermische Längenausdehnung ist durch die Anordnung von Fest- und Gleitpunkten sicher zu stellen. Die Verbundplatten sind lot- und fluchtgerecht zu montieren.
Eine einheitlich verlaufende Fugenbreite von 10mm ist zu beachten.
Brandverhalten: schwerentflammbar
Plattenformate:
Die Plattenformate (Längen) richten sich nach der Holzunterkonstruktion (senkrechte Holzbohlen alle ca. 62,5cm). Es sind großformatige Platteneinteilungen vorgesehen (siehe Einteilung in den beiliegenden Ansichtsplänen). Geeignet dafür sind die Standartplattenformate der Fa. Trespa mit 2.550x1.860mm und 3.050x1.530mm. Bei Wahl eines anderen Plattenherstellers sind deren Formate einzukalkulieren.

Gewicht: 11,2 kg/m²
Verlegung: horizontal verlegt, senkrechte Stöße jeweils auf den Holzbohlen 40/100mm
Farbe: genaues Dekor nach Mustervorlage und nach Wahl AG

Befestigungsart: sichtbar geschraubt
Die Befestigung der HPL-Platten erfolgt mit farblich auf die Platten abgestimmten Verbindungsmitteln. Liefern und nach Verlegeplan des AN und Verlegeanleitung des Herstellers montieren, inkl. aller Edelstahl-Befestigungsmittel, dem Bohren der Befestigungslöcher, Zuschnitte und Verschnitt. Es ist einzukalkulieren, dass es sich zum Teil um schräg zugeschnittene Platten (4 Grad Dachneigung) und um Kleinflächen handelt.

Abgerechnet wird die sichtbar montierte Fläche. Verschnitt wird nicht abgerechnet.
Menge: 210,000 m²

**04.5 Laibungsausbildung Laibungstiefe ca. 25cm**
Liefern und montieren von Platten in den Leibungen und im Sturzbereich, Tiefe bis 25cm eines 2fl. Außentürelementes im Eingangsvorbau, inkl. Befestigungsmittel Kompri- und Dichtbänder, und Verschnitt.
Menge: 8,000 m²

**04.6 Liefern und Verlegen von EPDM-Fassadenbändern, Breite 120mm, auf die Holz-Unterkonstruktion**
Liefern und Verlegen von schwarzen EPDM-Bändern als Fassadenband für die Fugenhinterlegung von Fassadenverkleidungen. Fassadenband UV- und Witterungsbeständig, dicht gegen Schlagregen, geeignet für den Einsatz in bei vorgehängten, hinterlüfteten Fassadenkonstruktionen
Das Fassadenband mit Breite 120mm wird auf die senkrechten Holzbohlen 40/100mm (zweite Lage der Holzunterkonstruktion) als Unterlage der HPL-Fassadenplatten verlegt, inkl. der Befestigungsmittel nach Vorgabe des Herstellers.
Menge: 430,000 m

**04.7 Liefern und Montieren von Alu-Tropfblechen**
Liefern und montieren von Alu-Tropfblechen, Stärke 1,0mm, Zuschnitt ca. 25cm mit 3 Kantungen, Farbe RAL 7016 Anthrazit, als unterer Abschluss der zuvor beschriebenen HPL-Fassade.
Menge: 132,000 m

**04.8 Liefern und Montieren von Lüftungsprofilen**
Lüftungsprofil UK Fassaden (40mm Zuluft) und im bereich des oberen Fassadenabschlusses (40mm Abluft) aus Aluminium-Lochblech, mit Hilfswinkeln an der Rückseite der Tragprofile befestigen.
Materialdicke: 1,00mm
Zuschnitt 100mm
Anzahl Kantungen: 2 Stck
Nennblechdicke: 1,0mm
Lochung: 5/8
Lochanteil: 30%
min. Lüftungsquerschnitt: 50cm²/lfm
liefern und Montieren inkl. Befestigungsmittel und Verschnitt
Menge: 264,000 m

**04.9 Verlegepläne Fassadenbekleidung**
Verlegepläne für die Fassadenbekleidung mit Fugenbild, gemäß Anforderungen der DIN EN1090 und den IFBS-Fachregeln erstellen und dem Auftraggeber zur Durchsicht vorlegen.
Menge: 1,000 psch

### LOS 05 Verbindungsmittel

*Hinweis: Vorbemerkungen Stundenlohnarbeiten*
Vorbemerkungen Verbindungsmittel:
Die Lage und Ausführung der Verbindungsmittel der zuvor beschriebenen Bauteile (Holzdachkonstruktion, Holzbalkendecke, Holzelementwände und Unterkonstruktion Fassade) kann den beiliegenden Statikplänen entnommen werden.
Für alle Verbindungsmitteln gilt, dass sie inkl. Lieferung, Montage, Verschraubung bzw. Vernagelung und der notwendigen Vorbohrarbeiten herzustellen sind.
Für die angegebenen Produkte können jeweils gleichwertige Produkte verwendet werden.
Bei den Fassaden dürfen nur Verbindungsmittel in Edelstahl verwendet werden.
Alle nicht dargestellten und beschriebenen Verbindungen sind zimmermannsmäßig auszuführen und in die Einheitspreise mit einzukalkulieren.

*Hinweis: Befestigungsmittel Dacharbeiten/Holzdachkonstruktion:*

**05.1 Verankerung der Fußpfetten auf den Stahlbetonringgurten**
Liefern und Verankern gemäß Statik der Fußpfetten 12/12 mit FAZ II Plus 12/10 galvanisch verzinkt mit großer feuerverzinkter Unterlegscheibe und Mutter, Mindesteinbindetiefe 60mm
Menge: 52,000 St

**05.2 Verankerung der Firstpfetten auf dem Doppel-T-Stahlträgern**
Liefern und Verankern gemäß Statik der Firstpfetten 14/10 mit feuerverzinkten Gewindestäben M12 8.8 (Länge jew. ca. 20cm) mit großer feuerverzinkter Unterlegscheibe und Muttern durch die Firstpfetten und den Stahlträgerflansch verankert.
Menge: 78,000 St

**05.3 Verankerung der Sparren mit den Fußpfetten und Firstpfetten**
Liefern und Verankern gemäß Statik der Sparren 10/32 und 16/32 mit den Fuß- und Firstpfetten
jeweils beidseits der Sparren mit Winkel ABR 90 voll ausgenagelt mit CNA 4,0x40mm.
Pro Sparren 2 Stück bei Fußpfette und 2 Stck. bei Firtspfette.
Menge: 264,000 St

**05.4 Verankerung der Sparren mit den Fußpfetten und Firstpfetten**
Liefern und Verankern gemäß Statik der Sparren 10/32 und 16/32 mit den Fuß- und Firstpfetten (jew. 1 Stck.) mit VG Durchmesser 10mm, Länge 400mm.
Menge: 132,000 St

**05.5 Verankerung der Füllhölzer mit den Fuß- und Firstpfetten**
Liefern und Verankern gemäß Statik der Füllhölzer 12/32 mit den Fuß- und Firstpfetten mit
jeweils 2 Stck. VG Durchmesser 8mm, Länge 400mm.
Menge: 276,000 St

**05.6 Verankerung der Kanthälzer 8/12 zwischen den Sparren (bei Fugen OSB-Platten**
Liefern und Verankern gemäß Statik der Balken 8/12 (Statik-Pos. 502) mit den Sparren
mit Balkenschuh BSNN 80/120 voll ausgenagelt mit CNA 4,0x40mm.
Pro Kantholz 2 Stck.
Menge: 300,000 St

**05.7 Verankerung Randholz (Traufbohle) bei Dachvorsprung Eingangsvorbau**
Liefern und Verankern gemäß Statik des Randholzes /Traufbohle) 8/32 mit den Sparren mit
Beidseits ABR90 mit CNA 4,0x40 voll ausgenagelt.
Menge: 22,000 St

*Hinweis: Befestigungsmittel Holzbalkendecke:*

**05.8 Verankerung der Deckenbalken 10/14 mit der Stahlbetondecke**
Liefern und Verankern gemäß Statik der Deckenbalken 10/14 mit der Stahlbetondecke
Jeweils beidseits der Balken mit Balkenschuh BSNN 100/140 voll ausgenagelt mit CNA 4,0x50mm
und FAZ Plus II M10 galvanisch verzinkt, Mindesteinbindetiefe 60mm
Menge: 14,000 St

*Hinweis: Befestigungsmittel Holzelementwände:*

**05.9 Verankerung der Holzelementwände (Untere Rähm) mit den Betonringgurten**
Liefern und Verankern gemäß Statik der Unteren Rähm mit den Betonringgurten
mit Würth Zuganker HTA 340x60x60x3,0 (L = 540 mm) mit U-Schreibe 30x3,0 mm
Ankernägel: 5.0x50 mm, 10 Stück je Anker.
Verankerung im Beton mit Fischer Ankerstange FHB II-A L M16 x 125/30 gvz, Inj.-Mörtel:
FIS HB 360 S, Verankerungstiefe ≥ 125 mm
Menge: 26,000 St

**05.10 Verankerung der Holzelementwände (Untere Rähm) mit den Betonringgurten**
Liefern und Verankern gemäß Statik der Unteren Rähm mit den Betonringgurten
mit Bolzenanker Fischer FAZ II Plus GS M10 (gr. Scheibe gem. DIN 1052) Einbindetiefe = 60mm
Menge: 56,000 St

**05.11 Verankerung der Holzelementwände (Oberes Rähm) mit den Sparren**
Liefern und Verankern gemäß Statik der Oberes Rähm mit den Sparren
mit VG ø8 mm, l = 160 mm.
Menge: 80,000 St

**05.12 Verankerung Randträgermit den Betonringgurten**
Liefern und Verankern gemäß Statik der Randträger mit den Betonringgurten
mit Bolzenanker Fischer FAZ II Plus M10, Einbindetiefe = 60mm
Menge: 2,000 St

**05.13 Verankerung senkrechte Ständer am Oberen Rähm und unteren Rähm**
Liefern und Verankern gemäß Statik der senkrechten Ständer 8/18 am Oberen Rähm
mit beidseits Winkel ABR90 voll ausgenagelt CNA 4,0x50.
Menge: 392,000 St

**05.14 Verankerung senkrechte Ständer an Holzbalken**
Liefern und Verankern gemäß Statik der senkrechten Ständer 8/18 an Holzbalken
mit VG ø 8 mm l=160mm, a = 50 cm
Menge: 14,000 St

**05.15 Wie vorige Pos. jedoch**
Wie vorige Pos. jedoch
Mit VG ø 8 mm l = 190mm
Menge: 2,000 St

**05.16 Wie vorige Pos. jedoch**
Wie vorige Pos. jedoch
Mit VG ø 8 mm l = 240mm
Menge: 3,000 St

**05.17 Wie vorige Pos. jedoch**
Wie vorige Pos. jedoch
Mit VG ø 6 mm l = 80mm
Menge: 3,000 St

**05.18 Verankerung Holzelementwände an der Stahlkonstruktion**
Liefern und Verankern gemäß Statik der Holzelementwände an der Stahlkonstruktion mit feuerverzinkten Gewindestangen M12 8.8 (Länge jew. ca. 20-25cm) mit feuerverzinkter Unterlegscheibe und Muttern durch die Holzbalken mit der Stahlkonstruktion verankert.
Menge: 14,000 St

*Hinweis: Befestigungsmittel Fassadenarbeiten:*

**05.19 Verankerung Querhölzer an den Stahlbetonringgurten und am Mauerwerk**
Liefern und Verankern gemäß Statik der Querhölzer 12/18 und 10/18 an den Stahlbetonringgurten und am Mauerwerk mit Fischer SXRL 10x290 T A4, je nach Lage a≤30-50cm, Verankerungstiefe hnom≥ 70mm
Menge: 530,000 St

**05.20 Verankerung Querhölzer an Holzbalken**
Liefern und Verankern gemäß Statik der Querhölzer 12/18 und 10/18 an Holzbalken mit
HS M10 GS (d=40mm) l= 280mm a≤ 62,5cm
Menge: 130,000 St

**05.21 Verankerung Querhölzer am Stahlbau**
Liefern und Verankern gemäß Statik der Querhölzer 18/20 bis 18/26 am Stahlbau mit
VG d=6mm l=140mm FPFII CHTF.
Menge: 52,000 St

**05.22 Verankerung Querhölzer am Stahlbau**
Liefern und Verankern gemäß Statik der Querhölzer 18/30 am Stahlbau mit
Feuerverzinkter Gewindestangen M 10 8.8 mit großer Scheibe (d=40mm), Länge ca. 38cm.
Menge: 8,000 St

**05.23 Verankerung der senkrechten Holzbohlen mit den Querhölzer**
Liefern und Verankern gemäß Statik der senkrechten Holzbohlen 4/10 mit den Querhölzer 18/26 mit
VG d=6mm l=100mm FPFII CHTF.
Menge: 1560,000 St

### LOS 06 Stundenlohnarbeiten

*Hinweis: Vorbemerkungen Stundenlohnarbeiten*
Vorbemerkungen Stundenlohnarbeiten:
Stundenlohnarbeiten (Arbeiten, die nicht in den Positionen erfasst sind) auf besonderen Nachweis über Stundenlohnzettel.
Die in den folgenden Positionen aufgeführten Einheitspreise gelten für die Bereitstellung des Personals frei Baustelle. Aufsichtsstunden von Bauleitern und Polier werden nicht vergütet.
Der unten aufgeführte Verrechnungslohn pro Arbeitsstunde enthält sämtliche Aufwendungen, wie z.B. Lohn- und Gehaltskosten (einschließlich Zulagen, Zuschläge und vermögenswirksame Leistungen), die Lohn- und Gehaltszusatz- und -Nebenkosten, die Gemeinkosten, sonstige Sozialkosten sowie Wagnis und Gewinn.
Im Verrechnungslohn pro Arbeitsstunde sind sämtliche Kosten für die An- und Abfahrtszeiten enthalten.

**06.1 Polier / Meister**
Stundensatz Polier / Meister
Menge: 20,000 h

**06.2 Fachwerker / Geselle**
Stundensatz Fachwerker / Geselle
Menge: 30,000 h

**06.3 Helfer/ Auszubildender**
Stundensatz Helfer/ Auszubildender
Menge: 20,000 h
